# Flächige Verjüngung und Bes. von Gehölzbeständen AM Kaarst
Angebotsaufforderung (GAEB 90, DA83)
Währung: EUR
Auftraggeber: Autobahn GmbH des Bundes

## Flächige Verjüngung und Bes. von Gehölzb
Datum: 14.04.26

*Hinweis*
Behinderung durch LSW, Schutzeinrichtungen und
Verkehrszeichen ist einzurechnen.

### Abschnitt 00 Verj.u.Bes.v.Gehölzbe. AM Kaarst

#### Unterabschnitt 00.00 A44, FR. D-dorf, AS Lank-Latr.(23H)

**00.00.0001 Verk.sich. kürzerer Dauer durchf.*stat. Arbeitsst.*über 4 bis 8 Std. bei Tageslicht*Anordnung n. Unt.**
StL-Nr. 22110513590192110
Verkehrssicherung an Arbeitsstellen von kürzerer Dauer
betriebsfertig aufbauen, vorhalten, warten, instand
setzen, betreiben und abbauen. Vorübergehende Verkehrssicherungsmaßnahmen durchführen.
Nach RSA, Regelplan 'AS 3/8 '
Für stationäre Arbeitsstelle.
Länge des Arbeitsbereiches '800 m '
Gesamtdauer der Verkehrsführung über 4 Std. bis 8 Std.
Bei Tageslicht.
Verkehrsrechtliche Anordnung nach Unterlagen des AG
einholen und zugehörige Unterlagen erstellen. Erforderliche Ortsbesichtigungen zur Erstellung der Planunterlagen für die verkehrsrechtliche Anordnung durchführen.
Menge: 1,000 St
Zuordnung: 105

**00.00.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 1000,000 m2
Zuordnung: 107

**00.00.0003 Baum im Bestand fällen*DU über 0,1-0,3 m Stammholz Verw.AN*Schlagab. Verw.AN**
StL-Nr. 221107634910101
Baum im Bestand fällen. Verbleibenden Bestand schonen.
Schnittstelle höchstens 0,25 m über dem Erdboden.
Entnahme 'aus Böschung, Neigung der Fläsche
unterschiedlich bis 1:3 '
Durchmesser über 0,10 bis 0,30 m.
Stammholz nach Wahl des AN verwerten.
Schlagabraum nach Wahl des AN verwerten.
Menge: 26,000 St
Zuordnung: 107

**00.00.0004 Baum im Bestand fällen*DU über 0,3-0,5 m Stammholz Verw.AN*Schlagab. Verw.AN**
StL-Nr. 221107634920101
Baum im Bestand fällen. Verbleibenden Bestand schonen.
Schnittstelle höchstens 0,25 m über dem Erdboden.
Entnahme 'aus Böschung, Neigung der Fläsche
unterschiedlich bis 1:3 '
Durchmesser über 0,30 bis 0,50 m.
Stammholz nach Wahl des AN verwerten.
Schlagabraum nach Wahl des AN verwerten.
Menge: 5,000 St
Zuordnung: 107

**00.00.0005 Baum im Bestand fällen*DU über 0,5-0,75m Stammholz Verw.AN*Schlagab. Verw.AN**
StL-Nr. 221107634930101
Baum im Bestand fällen. Verbleibenden Bestand schonen.
Schnittstelle höchstens 0,25 m über dem Erdboden.
Entnahme 'aus Böschung, Neigung der Fläsche
unterschiedlich bis 1:3 '
Durchmesser über 0,50 bis 0,75 m.
Stammholz nach Wahl des AN verwerten.
Schlagabraum nach Wahl des AN verwerten.
Menge: 1,000 St
Zuordnung: 107

#### Unterabschnitt 00.01 A44, FR. D-dorf, AS Lank-Latr:(23F)

**00.01.0001 Verk.sich. kürzerer Dauer durchf.*Verk.konzept AG stat. Arbeitsst. über 4 bis 8 Std.*bei Tageslicht Anordnung n. Unt.**
StL-Nr. 22110513592192110
Verkehrssicherung an Arbeitsstellen von kürzerer Dauer
betriebsfertig aufbauen, vorhalten, warten, instand
setzen, betreiben und abbauen. Vorübergehende Verkehrssicherungsmaßnahmen durchführen.
Nach RSA, Regelplan 'An dei örtlichen Gegebenheiten
angepasst planen und ausarbeiten.'
Nach Verkehrskonzept des AG.
Für stationäre Arbeitsstelle.
Länge des Arbeitsbereiches '800 m '
Gesamtdauer der Verkehrsführung über 4 Std. bis 8 Std.
Bei Tageslicht.
Verkehrsrechtliche Anordnung nach Unterlagen des AG
einholen und zugehörige Unterlagen erstellen. Erforderliche Ortsbesichtigungen zur Erstellung der Planunterlagen für die verkehrsrechtliche Anordnung durchführen.
Menge: 1,000 St
Zuordnung: 105

**00.01.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 400,000 m2
Zuordnung: 107

**00.01.0003 Baum im Bestand fällen*DU über 0,1-0,3 m Stammholz Verw.AN*Schlagab. Verw.AN**
StL-Nr. 221107634910101
Baum im Bestand fällen. Verbleibenden Bestand schonen.
Schnittstelle höchstens 0,25 m über dem Erdboden.
Entnahme 'aus Böschung, Neigung der Fläsche
unterschiedlich bis 1:3 '
Durchmesser über 0,10 bis 0,30 m.
Stammholz nach Wahl des AN verwerten.
Schlagabraum nach Wahl des AN verwerten.
Menge: 11,000 St
Zuordnung: 107

**00.01.0004 Baum im Bestand fällen*DU über 0,3-0,5 m Stammholz Verw.AN*Schlagab. Verw.AN**
StL-Nr. 221107634920101
Baum im Bestand fällen. Verbleibenden Bestand schonen.
Schnittstelle höchstens 0,25 m über dem Erdboden.
Entnahme 'aus Böschung, Neigung der Fläsche
unterschiedlich bis 1:3 '
Durchmesser über 0,30 bis 0,50 m.
Stammholz nach Wahl des AN verwerten.
Schlagabraum nach Wahl des AN verwerten.
Menge: 6,000 St
Zuordnung: 107

#### Unterabschnitt 00.02 A44, FR. MG, AS Lank-Latrum (23C)

**00.02.0001 Verk.sich. kürzerer Dauer durchf.*Verk.konzept AG stat. Arbeitsst. über 4 bis 8 Std.*bei Tageslicht Anordnung n. Unt.**
StL-Nr. 22110513592192110
Verkehrssicherung an Arbeitsstellen von kürzerer Dauer
betriebsfertig aufbauen, vorhalten, warten, instand
setzen, betreiben und abbauen. Vorübergehende Verkehrssicherungsmaßnahmen durchführen.
Nach RSA, Regelplan 'An dei örtlichen Gegebenheiten
angepasst planen und ausarbeiten.'
Nach Verkehrskonzept des AG.
Für stationäre Arbeitsstelle.
Länge des Arbeitsbereiches '800 m '
Gesamtdauer der Verkehrsführung über 4 Std. bis 8 Std.
Bei Tageslicht.
Verkehrsrechtliche Anordnung nach Unterlagen des AG
einholen und zugehörige Unterlagen erstellen. Erforderliche Ortsbesichtigungen zur Erstellung der Planunterlagen für die verkehrsrechtliche Anordnung durchführen.
Menge: 1,000 St
Zuordnung: 105

**00.02.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 1300,000 m2
Zuordnung: 107

**00.02.0003 Baum im Bestand fällen*DU über 0,1-0,3 m Stammholz Verw.AN*Schlagab. Verw.AN**
StL-Nr. 221107634910101
Baum im Bestand fällen. Verbleibenden Bestand schonen.
Schnittstelle höchstens 0,25 m über dem Erdboden.
Entnahme 'aus Böschung, Neigung der Fläsche
unterschiedlich bis 1:3 '
Durchmesser über 0,10 bis 0,30 m.
Stammholz nach Wahl des AN verwerten.
Schlagabraum nach Wahl des AN verwerten.
Menge: 47,000 St
Zuordnung: 107

**00.02.0004 Baum im Bestand fällen*DU über 0,3-0,5 m Stammholz Verw.AN*Schlagab. Verw.AN**
StL-Nr. 221107634920101
Baum im Bestand fällen. Verbleibenden Bestand schonen.
Schnittstelle höchstens 0,25 m über dem Erdboden.
Entnahme 'aus Böschung, Neigung der Fläsche
unterschiedlich bis 1:3 '
Durchmesser über 0,30 bis 0,50 m.
Stammholz nach Wahl des AN verwerten.
Schlagabraum nach Wahl des AN verwerten.
Menge: 18,000 St
Zuordnung: 107

*Hinweis*
Behinderung vorhandenen Zaun ist einzurechnen.

#### Unterabschnitt 00.03 A46, FR. Wuppertal, km 63,5 -63,8

**00.03.0001 Verk.sich. kürzerer Dauer durchf.*stat. Arbeitsst.*über 4 bis 8 Std. bei Tageslicht*Anordnung n. Unt.**
StL-Nr. 22110513590192110
Verkehrssicherung an Arbeitsstellen von kürzerer Dauer
betriebsfertig aufbauen, vorhalten, warten, instand
setzen, betreiben und abbauen. Vorübergehende Verkehrssicherungsmaßnahmen durchführen.
Nach RSA, Regelplan 'T2/1.1 AS'
Für stationäre Arbeitsstelle.
Länge des Arbeitsbereiches '300 m '
Gesamtdauer der Verkehrsführung über 4 Std. bis 8 Std.
Bei Tageslicht.
Verkehrsrechtliche Anordnung nach Unterlagen des AG
einholen und zugehörige Unterlagen erstellen. Erforderliche Ortsbesichtigungen zur Erstellung der Planunterlagen für die verkehrsrechtliche Anordnung durchführen.
Menge: 2,000 St
Zuordnung: 105

**00.03.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 2200,000 m2
Zuordnung: 107

**00.03.0003 Baum im Bestand fällen*DU über 0,1-0,3 m Stammholz Verw.AN*Schlagab. Verw.AN**
StL-Nr. 221107634910101
Baum im Bestand fällen. Verbleibenden Bestand schonen.
Schnittstelle höchstens 0,25 m über dem Erdboden.
Entnahme 'aus Böschung, Neigung der Fläsche
unterschiedlich bis 1:3 '
Durchmesser über 0,10 bis 0,30 m.
Stammholz nach Wahl des AN verwerten.
Schlagabraum nach Wahl des AN verwerten.
Menge: 108,000 St
Zuordnung: 107

**00.03.0004 Baum im Bestand fällen*DU über 0,3-0,5 m Stammholz Verw.AN*Schlagab. Verw.AN**
StL-Nr. 221107634920101
Baum im Bestand fällen. Verbleibenden Bestand schonen.
Schnittstelle höchstens 0,25 m über dem Erdboden.
Entnahme 'aus Böschung, Neigung der Fläsche
unterschiedlich bis 1:3 '
Durchmesser über 0,30 bis 0,50 m.
Stammholz nach Wahl des AN verwerten.
Schlagabraum nach Wahl des AN verwerten.
Menge: 32,000 St
Zuordnung: 107

**00.03.0005 Baum im Bestand fällen*DU über 0,5-0,75m Stammholz Verw.AN*Schlagab. Verw.AN**
StL-Nr. 221107634930101
Baum im Bestand fällen. Verbleibenden Bestand schonen.
Schnittstelle höchstens 0,25 m über dem Erdboden.
Entnahme 'aus Böschung, Neigung der Fläsche
unterschiedlich bis 1:3 '
Durchmesser über 0,50 bis 0,75 m.
Stammholz nach Wahl des AN verwerten.
Schlagabraum nach Wahl des AN verwerten.
Menge: 9,000 St
Zuordnung: 107

**00.03.0006 Baum im Bestand fällen*DU über 0,75-1 m Stammholz Verw.AN*Schlagab. Verw.AN**
StL-Nr. 221107634940101
Baum im Bestand fällen. Verbleibenden Bestand schonen.
Schnittstelle höchstens 0,25 m über dem Erdboden.
Entnahme 'aus Böschung, Neigung der Fläsche
unterschiedlich bis 1:3 '
Durchmesser über 0,75 bis 1,00 m.
Stammholz nach Wahl des AN verwerten.
Schlagabraum nach Wahl des AN verwerten.
Menge: 2,000 St
Zuordnung: 107

*Hinweis*
Behinderung vorhandenen Zaun ist einzurechnen.

#### Unterabschnitt 00.04 A46, FR. Wuppertal, km 63,8- 64,3

**00.04.0001 Verk.sich. kürzerer Dauer durchf.*stat. Arbeitsst.*über 4 bis 8 Std. bei Tageslicht*Anordnung n. Unt.**
StL-Nr. 22110513590192110
Verkehrssicherung an Arbeitsstellen von kürzerer Dauer
betriebsfertig aufbauen, vorhalten, warten, instand
setzen, betreiben und abbauen. Vorübergehende Verkehrssicherungsmaßnahmen durchführen.
Nach RSA, Regelplan 'T2/1'
Für stationäre Arbeitsstelle.
Länge des Arbeitsbereiches '300 m '
Gesamtdauer der Verkehrsführung über 4 Std. bis 8 Std.
Bei Tageslicht.
Verkehrsrechtliche Anordnung nach Unterlagen des AG
einholen und zugehörige Unterlagen erstellen. Erforderliche Ortsbesichtigungen zur Erstellung der Planunterlagen für die verkehrsrechtliche Anordnung durchführen.
Menge: 3,000 St
Zuordnung: 105

**00.04.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 4000,000 m2
Zuordnung: 107

**00.04.0003 Baum im Bestand fällen*DU über 0,1-0,3 m Stammholz Verw.AN*Schlagab. Verw.AN**
StL-Nr. 221107634910101
Baum im Bestand fällen. Verbleibenden Bestand schonen.
Schnittstelle höchstens 0,25 m über dem Erdboden.
Entnahme 'aus Böschung, Neigung der Fläsche
unterschiedlich bis 1:3 '
Durchmesser über 0,10 bis 0,30 m.
Stammholz nach Wahl des AN verwerten.
Schlagabraum nach Wahl des AN verwerten.
Menge: 87,000 St
Zuordnung: 107

**00.04.0004 Baum im Bestand fällen*DU über 0,3-0,5 m Stammholz Verw.AN*Schlagab. Verw.AN**
StL-Nr. 221107634920101
Baum im Bestand fällen. Verbleibenden Bestand schonen.
Schnittstelle höchstens 0,25 m über dem Erdboden.
Entnahme 'aus Böschung, Neigung der Fläsche
unterschiedlich bis 1:3 '
Durchmesser über 0,30 bis 0,50 m.
Stammholz nach Wahl des AN verwerten.
Schlagabraum nach Wahl des AN verwerten.
Menge: 26,000 St
Zuordnung: 107

**00.04.0005 Baum im Bestand fällen*DU über 0,5-0,75m Stammholz Verw.AN*Schlagab. Verw.AN**
StL-Nr. 221107634930101
Baum im Bestand fällen. Verbleibenden Bestand schonen.
Schnittstelle höchstens 0,25 m über dem Erdboden.
Entnahme 'aus Böschung, Neigung der Fläsche
unterschiedlich bis 1:3 '
Durchmesser über 0,50 bis 0,75 m.
Stammholz nach Wahl des AN verwerten.
Schlagabraum nach Wahl des AN verwerten.
Menge: 13,000 St
Zuordnung: 107

**00.04.0006 Baum im Bestand fällen*DU über 0,75-1 m Stammholz Verw.AN*Schlagab. Verw.AN**
StL-Nr. 221107634940101
Baum im Bestand fällen. Verbleibenden Bestand schonen.
Schnittstelle höchstens 0,25 m über dem Erdboden.
Entnahme 'aus Böschung, Neigung der Fläsche
unterschiedlich bis 1:3 '
Durchmesser über 0,75 bis 1,00 m.
Stammholz nach Wahl des AN verwerten.
Schlagabraum nach Wahl des AN verwerten.
Menge: 8,000 St
Zuordnung: 107

USt %: 19,00
